# Herr. Räume ehem. Polizei
Angebotsaufforderung (GAEB DA XML 3.2, DA83)
Projekt: 77330_D7_0001
Währung: EUR
Nebenangebote zugelassen: ja
Abgabeort: SB Region Nord-West, Schloss, 49186 Bad Iburg
Auftraggeber: Staatl. Baumanagement Region Nord-West, (ab 01.01.2022), Schloss, 49186 Bad Iburg, D, Ansprechpartner Vergabestelle, Telefon 05403 7302-500, Fax 05403 7302-999, E-Mail vergabe@sb-rnw.niedersachsen.de
Erstellt mit: GXML Toolbox V3.3 R20230829, iTWO_64 V25.0.650, 09.10.2026

## 26A30468 Elektroinstallation
Datum: 09.10.2026

*Hinweis*
Allgemeine Baubeschreibung

Die ehemaligen Räumlichkeiten der Polizeistation im Dienstgebäude Lange Straße 37 in Quakenbrück werden aufgrund eines Mehrbedarfes an Büro- und Aktenlagerfläche für das Finanzamt Quakenbrück hergerichtet. Des Weiteren wird zusätzlich die öffentliche Beratungsstelle (Infothek) in den Räumlichkeiten untergebracht.
Um den Mehrbedarf umsetzen zu können, sind grundlegende, raumverändernde Maßnahmen erforderlich. Im vorderen Bereich werden die Beratungsstellen (Infothek) mit Empfang und Wartebereich des Finanzamtes neu angesiedelt. Die Raumgrößen entsprechen dann den Anforderungen des Nutzerbedarfs. Hinter dem „öffentlichen“ Bereich der Beratungsstelle entsteht ein interner Bereich zur Büronutzung mit direktem Zugang. Die Bürogrößen werden entsprechend angepasst. Der vorhandene Sanitärbereich wird komplett zurückgebaut und neu strukturiert. Das Behinderten-WC entspricht dann den geltenden DIN-Normen.
Zudem wird der Eingangsbereich aufgrund einer neuen Adressbildung für die Beratungsstelle (Infothek) des Finanzamtes neugestaltet.

### Bereich 01 Elektroinstallation

#### Abschnitt 01.00 Niederspannungsschaltanlagen

**01.00.0010 Installationsverteiler Gehäuse Stahl U 300 V I 250 A Innenaufstellung IP31 IK07 geschlossen Wandmontage**
STLB-Bau 2026-04 054
Installationsverteiler DIN EN 61439-3 (VDE 0660-600-3), U Index e tiefgestellt kleiner gleich 300 V AC gegen Erde, Bedienung durch elektrotechnischen Laien, Gehäuse aus Stahl, Oberfläche pulverbeschichtet, Schutzklasse I (Erdung),
Bemessungsspannung U Index e tiefgestellt '300' V,

Bemessungsstrom I Index nA tiefgestellt '250' A,
Basisschutz gegen elektrischen Schlag, Fehlerschutz gegen elektrischen Schlag durch Abschaltung, Innenaufstellung, Schutzart IP 31 DIN EN 60529 (VDE 0470-1), Schutzart IK07 DIN EN 62262 (VDE 0470-100),
min. Umgebungstemperatur '-5' Grad C,

max. Umgebungstemperatur '40' Grad C,

max. Umgebungstemperatur täglicher Mittelwert '35' Grad C,

max. relative Luftfeuchte bei einer Temperatur von 40 Grad C '50' %,
Verschmutzungsgrad 2 (mittel) DIN EN 61010-1 (VDE 0411-1),
Höhe über NN '2000' m,
EMV-Umgebung A Gewerbe Industrie, geschlossene Bauform, Wandmontage.
Menge: 1,000 St
Leistungsbereichkatalog: 054
DIN276_08: 443
Kostengruppe DIN 276 2018-12: 443

**01.00.0020 Dämmerungsschalter Schalt-P 2200 W 3-2000lx**
STLB-Bau 2026-04 053
Dämmerungsschalter 230 V AC,
Schaltleistung '2200' W,
Einstellbereich 3 bis 2000 lx,
Einschaltverzögerung mind. '60' s,

Ausschaltverzögerung mind. '60' s.
Menge: 1,000 St
Leistungsbereichkatalog: 053
DIN276_08: 444
Kostengruppe DIN 276 2018-12: 444

**01.00.0030 Digitale Zeitschaltuhr 230V Gangreserve 1,5Jahre Tages-Wochenprogramm Astro-Funkt. DCF77 2Kanäle 2W 16A Schaltabstand 1Min**
STLB-Bau 2026-04 054
Digitale Zeitschaltuhr, als Reiheneinbaugerät, Maße DIN 43880, fingersicher DIN EN 50274 (VDE 0660-514), zur Montage auf Tragschiene DIN EN 60715 (VDE 0660-520), Bemessungsbetriebsspannung 230 V AC, mit Gangreserve 1,5 Jahre, mit Tages- und Wochenprogramm, mit Astroprogrammfunktion, mit DCF 77-Funksignal und Antenne, mind. 2 Kanäle, mit 2 W, Belastbarkeit 16 A, 230 V AC, min. Schaltabstand 1 min.
Menge: 1,000 St
Leistungsbereichkatalog: 054
DIN276_08: 443
Kostengruppe DIN 276 2018-12: 443

**01.00.0040 Überspannungsschutzgerät Typ1/2 Reiheneinbau 230VAC TN-S-System 7,5kA/Pol 100kA N-PE Schutzpegel 4kV**
STLB-Bau 2026-04 050
Überspannungsschutzgerät DIN EN 61643-11 (VDE 0675-6-11), Typ 1 und 2, Einbauort am oder in der Nähe des Speisepunktes der elektrischen Anlage, Komplettbauweise, als Reiheneinbaugerät, Maße DIN 43880, mit Funktionsanzeige und potentialfreiem Kontakt für Fernanzeige, Bemessungsbetriebsspannung 230 V AC, für TN-S-System mit Schutzschaltung DIN VDE 0100-534, Blitzstoßstrom (10/350) mind. 7,5 kA je Pol, Blitzstoßstrom (10/350) zwischen N und PE mind. 100 kA, Folgestromlöschfähigkeit mind. 3 kA effektiv, Schutzpegel max. 4 kV.
Menge: 1,000 St
Leistungsbereichkatalog: 050
DIN276_08: 446
Kostengruppe DIN 276 2018-12: 446

**01.00.0050 Leitungsschutzschalter 230/400VAC Ausschaltvermögen 6kA einpolig Charakter.B 16A**
STLB-Bau 2026-04 054
Leitungsschutzschalter DIN EN 60898-1 (VDE 0641-11), als Reiheneinbaugerät, Maße DIN 43880, fingersicher DIN EN 50274 (VDE 0660-514),
Bemessungsbetriebsspannung 230/400 V AC, Bemessungsausschaltvermögen 6 kA, mit beidseitiger Klemmenabdeckung, einpolig, Auslösecharakteristik B, Bemessungsstrom 16 A.
Menge: 36,000 St
Leistungsbereichkatalog: 054
DIN276_08: 443
Kostengruppe DIN 276 2018-12: 443

**01.00.0060 Leitungsschutzschalter 230/400VAC Ausschaltvermögen 6kA 3polig Charakter.B 16A**
STLB-Bau 2026-04 054
Leitungsschutzschalter DIN EN 60898-1 (VDE 0641-11), als Reiheneinbaugerät, Maße DIN 43880, fingersicher DIN EN 50274 (VDE 0660-514),
Bemessungsbetriebsspannung 230/400 V AC, Bemessungsausschaltvermögen 6 kA, mit beidseitiger Klemmenabdeckung, 3-polig, Auslösecharakteristik B, Bemessungsstrom 16 A.
Menge: 2,000 St
Leistungsbereichkatalog: 054
DIN276_08: 443
Kostengruppe DIN 276 2018-12: 443

**01.00.0070 Leitungsschutzschalter 230/400VAC Ausschaltvermögen 6kA einpolig Charakter.B 10A**
STLB-Bau 2026-04 054
Leitungsschutzschalter DIN EN 60898-1 (VDE 0641-11), als Reiheneinbaugerät, Maße DIN 43880, fingersicher DIN EN 50274 (VDE 0660-514),
Bemessungsbetriebsspannung 230/400 V AC, Bemessungsausschaltvermögen 6 kA, mit beidseitiger Klemmenabdeckung, einpolig, Auslösecharakteristik B, Bemessungsstrom 10 A.
Menge: 3,000 St
Leistungsbereichkatalog: 054
DIN276_08: 443
Kostengruppe DIN 276 2018-12: 443

**01.00.0080 Lasttrennschalter Hauptschalter 3polig 690VAC AC-21 40A**
STLB-Bau 2026-04 054
Lasttrennschalter DIN EN IEC 60947-3 (VDE 0660-107), als Hauptschalter, gekapselt, 3-polig, Bemessungsbetriebsspannung 690 V AC, in Festeinbautechnik, mit Handantrieb, zur Montage auf Tragschiene DIN EN 60715 (VDE 0660-520), abschließbar, fingersicher DIN EN 50274 (VDE 0660-514), Gebrauchskategorie AC-21, Bemessungsbetriebsstrom 40 A, Gehäuse aus Aluminium.
Menge: 1,000 St
Leistungsbereichkatalog: 054
DIN276_08: 443
Kostengruppe DIN 276 2018-12: 443

**01.00.0090 Sicherungslasttrennschalter Gr.D02 400VAC AC-22 3polig Sicherungseinsatz 35A**
STLB-Bau 2026-04 054
Sicherungslasttrennschalter DIN EN IEC 60947-3 (VDE 0660-107), als Reiheneinbaugerät, Maße DIN 43880, einschl. Passeinsatz, fingersicher DIN EN 50274 (VDE 0660-514), zur Montage auf Tragschiene DIN EN 60715 (VDE 0660-520), Baugröße D 02, Bemessungsbetriebsspannung 400 V AC, Gebrauchskategorie AC-22, 3-polig, mit Sicherungseinsatz, Bemessungsstrom 35 A.
Menge: 4,000 St
Leistungsbereichkatalog: 054
DIN276_08: 443
Kostengruppe DIN 276 2018-12: 443

**01.00.0100 Fehlerstromschutzschalter RCCB TypA unverzögert 40A Fehlerstrom 30mA 3polig+N 400VAC**
STLB-Bau 2026-04 054
Fehlerstromschutzschalter (RCCB) DIN EN 61008-1 (VDE 0664-10), als Reiheneinbaugerät, Maße DIN 43880, fingersicher DIN EN 50274 (VDE 0660-514), Typ A pulsstromsensitiv, Auslösung unverzögert, Bemessungsstrom 40 A, Bemessungsfehlerstrom 30 mA, 3-polig + N, 400 V AC, Kurzschlussfestigkeit 6 kA, stoßstromfest bis 250 A, mit Handbetätigung.
Menge: 4,000 St
Leistungsbereichkatalog: 054
DIN276_08: 443
Kostengruppe DIN 276 2018-12: 443

**01.00.0110 Installationsschütz 4polig AC-1 20A 230V Betätigungsspannung 24VAC 1S 1Ö**
STLB-Bau 2026-04 054
Installationsschütz DIN EN 61095 (VDE 0637-3), als Reiheneinbaugerät, Maße DIN 43880, fingersicher DIN EN 50274 (VDE 0660-514), 4-polig, zur Montage auf Tragschiene DIN EN 60715 (VDE 0660-520), Gebrauchskategorie AC-1, Bemessungsbetriebsstrom mind. 20 A, Bemessungsbetriebsspannung 230 V AC, Bemessungsbetätigungsspannung 24 V AC, Hilfsschalterbaustein 2-polig, Kontaktausführung 1 S und 1 Ö.
Menge: 1,000 St
Leistungsbereichkatalog: 054
DIN276_08: 443
Kostengruppe DIN 276 2018-12: 443

#### Abschnitt 01.01 Niederspannungsinstallationsanlagen

**01.01.0010 Installationsltg NYM-J 3x2,5**
STLB-Bau 2026-04 053
Installationsleitung DIN VDE 0250-204 (VDE 0250-204) NYM-J 3 x 2,5, Cu-Zahl 72.
Menge: 1000,000 m
Leistungsbereichkatalog: 053
DIN276_08: 444
Kostengruppe DIN 276 2018-12: 444

**01.01.0020 Installationsltg NYM-J 3x1,5**
STLB-Bau 2026-04 053
Installationsleitung DIN VDE 0250-204 (VDE 0250-204) NYM-J 3 x 1,5, Cu-Zahl 43.
Menge: 300,000 m
Leistungsbereichkatalog: 053
DIN276_08: 444
Kostengruppe DIN 276 2018-12: 444

**01.01.0030 Installationsltg NYM-J 5x1,5**
STLB-Bau 2026-04 053
Installationsleitung DIN VDE 0250-204 (VDE 0250-204) NYM-J 5 x 1,5, Cu-Zahl 72.
Menge: 750,000 m
Leistungsbereichkatalog: 053
DIN276_08: 444
Kostengruppe DIN 276 2018-12: 444

**01.01.0040 Installationsltg NYM-J 5x25**
STLB-Bau 2026-04 053
Installationsleitung DIN VDE 0250-204 (VDE 0250-204) NYM-J 5 x 25, Cu-Zahl 1200.
Menge: 80,000 m
Leistungsbereichkatalog: 053
DIN276_08: 444
Kostengruppe DIN 276 2018-12: 444

**01.01.0050 Installationsltg NYM-J 1x6**
STLB-Bau 2026-04 053
Installationsleitung DIN VDE 0250-204 (VDE 0250-204) NYM-J 1 x 6, Cu-Zahl 58.
Menge: 30,000 m
Leistungsbereichkatalog: 053
DIN276_08: 444
Kostengruppe DIN 276 2018-12: 444

**01.01.0060 Installationskabel symmetrisch J-Y(St)Y 2x2x0,8 Bd**
STLB-Bau 2026-04 061
Installationskabel, symmetrisch, DIN VDE 0815 (VDE 0815), J-Y(St)Y, 2 x 2 x 0,8 Bd.
Menge: 100,000 m
Leistungsbereichkatalog: 061
DIN276_08: 457
Kostengruppe DIN 276 2018-12: 457

**01.01.0070 Verbindungsdose Kunststoff 70/70mm T 37mm AP**
STLB-Bau 2026-04 053
Verbindungsdose DIN EN IEC 60670-1 (VDE 0606-1) als Abzweigkasten, aus Kunststoff, Grundfläche mind. 70/70 mm, Tiefe mind. 37 mm, Aufputz.
Menge: 25,000 St
Leistungsbereichkatalog: 053
DIN276_08: 444
Kostengruppe DIN 276 2018-12: 444

**01.01.0080 Gerätedose Kunststoff ID 60mm T 63mm UP Hohlwand**
STLB-Bau 2026-04 053
Gerätedose DIN EN IEC 60670-1 (VDE 0606-1) und DIN 49073, aus Kunststoff, Innendurchmesser 60 mm, Tiefe 63 mm, Unterputz, in Hohlwand.
Menge: 10,000 St
Leistungsbereichkatalog: 053
DIN276_08: 444
Kostengruppe DIN 276 2018-12: 444

**01.01.0090 Gerätedose Kunststoff ID 60mm T 63mm UP Mauerwerk**
STLB-Bau 2026-04 053
Gerätedose DIN EN IEC 60670-1 (VDE 0606-1) und DIN 49073, aus Kunststoff, Innendurchmesser 60 mm, Tiefe 63 mm, Unterputz, in Mauerwerk.
Menge: 10,000 St
Leistungsbereichkatalog: 053
DIN276_08: 444
Kostengruppe DIN 276 2018-12: 444

**01.01.0100 Gerätedose Kunststoff ID 60mm T 63mm UP Installationskanal**
STLB-Bau 2026-04 053
Gerätedose DIN EN IEC 60670-1 (VDE 0606-1) und DIN 49073, aus Kunststoff, Innendurchmesser 60 mm, Tiefe 63 mm, Unterputz, in Installationskanal.
Menge: 95,000 St
Leistungsbereichkatalog: 053
DIN276_08: 444
Kostengruppe DIN 276 2018-12: 444

**01.01.0110 Schutzkontaktsteckdose 250V 16A reinweiß Geräteeinbaukanal Gerätedose Beschriftungsfeld**
STLB-Bau 2026-04 053
Schutzkontaktsteckdose DIN VDE 0620-1 (VDE 0620-1), 250 V AC, 16 A, Farbton reinweiß, RAL 9010, in Geräteeinbaukanal, mit Gerätedose, einschl. Zentralplatte, mit Beschriftungsfeld, Einsatz mit Schrauben befestigen.
Menge: 53,000 St
Leistungsbereichkatalog: 053
DIN276_08: 444
Kostengruppe DIN 276 2018-12: 444

**01.01.0120 Schutzkontaktsteckdose 250V 16A rot Geräteeinbaukanal Gerätedose Beschriftungsfeld**
STLB-Bau 2026-04 053
Schutzkontaktsteckdose DIN VDE 0620-1 (VDE 0620-1), 250 V AC, 16 A, Farbton rot, in Geräteeinbaukanal, mit Gerätedose, einschl. Zentralplatte, mit Beschriftungsfeld, Einsatz mit Schrauben befestigen.
Menge: 30,000 St
Leistungsbereichkatalog: 053
DIN276_08: 444
Kostengruppe DIN 276 2018-12: 444

**01.01.0130 Abdeckrahmen einfach reinweiß**
STLB-Bau 2026-04 053
Abdeckrahmen für Installationsgeräte, einfach, Farbton reinweiß, RAL 9010.
Menge: 26,000 St
Leistungsbereichkatalog: 053
DIN276_08: 444
Kostengruppe DIN 276 2018-12: 444

**01.01.0140 Abdeckrahmen 2fach reinweiß**
STLB-Bau 2026-04 053
Abdeckrahmen für Installationsgeräte, 2-fach, Farbton reinweiß, RAL 9010.
Menge: 9,000 St
Leistungsbereichkatalog: 053
DIN276_08: 444
Kostengruppe DIN 276 2018-12: 444

**01.01.0150 Abdeckrahmen 2fach rot**
STLB-Bau 2026-04 053
Abdeckrahmen für Installationsgeräte, 2-fach, Farbton rot.
Menge: 15,000 St
Leistungsbereichkatalog: 053
DIN276_08: 444
Kostengruppe DIN 276 2018-12: 444

**01.01.0160 Dimmer Drehen DALI-Schnittstelle reinweiß Gerätedose**
STLB-Bau 2026-04 053
Dimmer mit Drehbetätigung zur DALI-Schnittstellenansteuerung mit Broadcast, mit Memory-Funktion, Farbton reinweiß, RAL 9010, in Gerätedose, einschl. Bedienelement, Einsatz mit Schrauben befestigen.
Menge: 8,000 St
Leistungsbereichkatalog: 053
DIN276_08: 444
Kostengruppe DIN 276 2018-12: 444

**01.01.0170 Präsenzmelder 230V Master Infrarotsensor IP44 360Grad Reichweite/R 12m integr.Dämmerungsschalter 5-300lx mindAusschaltverzögerung 60 s**
STLB-Bau 2026-04 053
Präsenzmelder für 230 V AC, als Master, mit Infrarotsensor, Schutzart IP 44 DIN EN 60529 (VDE 0470-1), Erfassungsbereich 360 Grad, Reichweite/Radius 12 m, mit integriertem Dämmerungsschalter, Einstellbereich 5 bis 300 lx,
Ausschaltverzögerung mind. '60' s,
für Deckenmontage, in abgehängte Decke, Arbeitshöhe des Montageortes bis 3,5 m über der Standfläche des hierfür erforderlichen Gerüstes.
Menge: 8,000 St
Leistungsbereichkatalog: 053
DIN276_08: 444
Kostengruppe DIN 276 2018-12: 444

**01.01.0180 Wipptaster einpolig Aus/Wechsel 10A 250V rot Gerätedose Symbolaufdruck IP44**
STLB-Bau 2026-04 053
Wipptaster DIN EN 60669-1 (VDE 0632-1) einpolig, Aus/Wechsel, 10 A, 250 V AC, Farbton rot, in Gerätedose, einschl. Bedienelement, mit Symbolaufdruck, Schutzart IP 44 DIN EN 60529 (VDE 0470-1), Einsatz mit Schrauben befestigen.
Menge: 6,000 St
Leistungsbereichkatalog: 053
DIN276_08: 444
Kostengruppe DIN 276 2018-12: 444

**01.01.0190 Sammelhalter max. 30 Leitungen**
Sammelhalter für bis zu  30  Leitungen.  Für Wand-  und
Deckenmontage.  Verschluss ohne Werkzeuge zu öffnen
Menge: 60,000 St
DIN276_08: 444
Kostengruppe DIN 276 2018-12: 444

**01.01.0200 Sammelhalter max. 15 Leitungen**
Sammelhalter für bis zu  15  Leitungen.  Für Wand-  und
Deckenmontage.
Menge: 50,000 St
DIN276_08: 444
Kostengruppe DIN 276 2018-12: 444

**01.01.0210 Elektroinstallationskanal Geräteeinbau H/B 70/130mm Stahl verz Beton**
STLB-Bau 2026-04 053
Elektroinstallationskanal DIN EN 50085-2-1 (VDE 0604-2-1) als Geräteeinbaukanal, mit innenliegendem Oberteil, Breite 80 mm, Außenmaße H/B mind. 70/130 mm, aus verzinktem Stahl, einschl. elektrisch dauerhaft leitfähiger Verbindung, Oberteil aus verzinktem Stahl, mit einem Trennsteg, aus verzinktem Stahl, einschl. aller systembedingten Form- und Verbindungsstücke, auf Beton.
Menge: 35,000 m
Leistungsbereichkatalog: 053
DIN276_08: 444
Kostengruppe DIN 276 2018-12: 444

**01.01.0220 Elektroinstallationsrohr PVC-U AD 25mm AP Abstandsschellen**
STLB-Bau 2026-04 053
Elektroinstallationsrohr DIN EN 61386 (VDE 0605), Maße DIN EN 60423, aus PVC-U, Außendurchmesser 25 mm, Druckfestigkeit Klasse 3 - mittel (750 N) DIN EN 61386-1 (VDE 0605-1), Klasse Schlagbeanspruchung 3 - mittel DIN EN 61386-1 (VDE 0605-1), Verlegung offen, auf Putz, mit Abstandsschellen.
Menge: 20,000 m
Leistungsbereichkatalog: 053
DIN276_08: 444
Kostengruppe DIN 276 2018-12: 444

**01.01.0230 Kabelrinne gelocht Stahl verz H 60mm B 300mm**
STLB-Bau 2026-04 053
Kabelrinne für Kabelträgersystem DIN EN 61537 (VDE 0639), gelocht, mit einem Trennsteg, aus feuerverzinktem Stahl DIN EN ISO 1461, Seitenhöhe mind. 60 mm, Breite mind. 300 mm, Einbau im Innenbereich, Arbeitshöhe des Montageortes bis 3,5 m über der Standfläche des hierfür erforderlichen Gerüstes.
Menge: 15,000 m
Leistungsbereichkatalog: 053
DIN276_08: 444
Kostengruppe DIN 276 2018-12: 444

**01.01.0240 Steigleiter gelocht Stahl verz H 60mm B 300mm Wandbefestigung**
STLB-Bau 2026-04 053
Steigleiter als Kabelleiter, gelocht, mit einem Trennsteg, aus feuerverzinktem Stahl DIN EN ISO 1461, Seitenhöhe mind. 60 mm, Breite mind. 300 mm, an der Wand aus Mauerwerk, befestigen mit bauaufsichtlich zugelassenen Dübeln, Einbau im Innenbereich, Arbeitshöhe des Montageortes bis 3,5 m über der Standfläche des hierfür erforderlichen Gerüstes.
Menge: 5,000 m
Leistungsbereichkatalog: 053
DIN276_08: 444
Kostengruppe DIN 276 2018-12: 444

**01.01.0250 Ausleger Kabelleiter Stahl verz bis 1,5kN L 300mm an Stielen**
STLB-Bau 2026-04 053
Ausleger für Kabelleiter, aus feuerverzinktem Stahl DIN EN ISO 1461, Tragfähigkeit bis 1,5 kN, Länge 300 mm, an Stielen, einseitig, Stiele werden gesondert vergütet, befestigen mit bauaufsichtlich zugelassenen Dübeln, Einbau im Innenbereich, Arbeitshöhe des Montageortes bis 3,5 m über der Standfläche des hierfür erforderlichen Gerüstes.
Menge: 12,000 St
Leistungsbereichkatalog: 053
DIN276_08: 444
Kostengruppe DIN 276 2018-12: 444

**01.01.0260 Stiel Ausleger Kabelleiter Stahl verz bis 3kN Deckenbefestigung L bis 200mm**
STLB-Bau 2026-04 053
Stiel für Ausleger für Kabelleiter, aus feuerverzinktem Stahl DIN EN ISO 1461, Tragfähigkeit bis 3 kN, an Decke befestigen mit bauaufsichtlich zugelassenen Dübeln, Stiellänge bis 200 mm, Einbau im Innenbereich, Arbeitshöhe des Montageortes bis 3,5 m über der Standfläche des hierfür erforderlichen Gerüstes.
Menge: 12,000 St
Leistungsbereichkatalog: 053
DIN276_08: 444
Kostengruppe DIN 276 2018-12: 444

**01.01.0270 Potentialausgleichssch. Stahl verz 8x1,5-25mm2 40x4mm**
STLB-Bau 2026-04 053
Potentialausgleichsschiene DIN VDE 0618-1 (VDE 0618-1), aus verzinktem Stahl, mit Anschluss für 8 x 1,5 bis 25 mm2, ein Flachband bis 40 mm x 4 mm, und Massivrundleiter, Durchmesser 8 bis 10 mm.
Menge: 2,000 St
Leistungsbereichkatalog: 053
DIN276_08: 444
Kostengruppe DIN 276 2018-12: 444

**01.01.0280 Brandschutzabschottung Leitungsanlagen Mörtelschott S90 0,01-0,02m2 Gebäude Wand D 240mm**
STLB-Bau 2026-04 047
Brandschutzabschottung an Kabel-/Leitungsanlagen als Mörtelschott, Feuerwiderstandsklasse S 90 DIN 4102-9, mit allgemeinem bauaufsichtlichen Prüfzeugnis/allgemeiner bauaufsichtlicher Zulassung, Querschnitt über 0,01 bis 0,02 m2, Baustoffklasse DIN 4102-1 A (nichtbrennbar), Schmelzpunkt größer gleich 1000 Grad C, im Gebäude, Arbeitshöhe des Montageortes bis 3,5 m über der Standfläche des hierfür erforderlichen Gerüstes, Wand aus Stahlbeton, Dicke 240 mm.
Menge: 5,000 St
Leistungsbereichkatalog: 047
DIN276_08: 444
Kostengruppe DIN 276 2018-12: 444

#### Abschnitt 01.02 Beleuchtung

**01.02.0010 Anbauleuchte rechteckig mindB 60 mm maxB 100 mm mindL 1200 mm maxL 1500 mm maxH 100 mm LED 40W neutralweiß mindLichtstrom 1500 lm maxAnschluss-P 100 W IP54 Gehäuse Stahlblech besch Abdeckwanne Lichtstärkeverteil.sym. Einzelleuchte FF-Leuchte**
STLB-Bau 2026-04 058
Anbauleuchte, Bauform rechteckig,
Breite mind. '60' mm,

max. Breite '100' mm,

Länge mind. '1200' mm,

max. Länge '1500' mm,

max. Höhe '100' mm,
mit LED-Leuchtmittel, mind. 40 W, Lichtfarbe neutralweiß, Farbwiedergabeeigenschaften Ra 80 DIN EN 12665,
Lichtstrom Leuchte mind. '1500' lm,

max. Anschlussleistung '100' W,
Schutzart IP 54 DIN EN 60529 (VDE 0470-1), mit Gehäuse aus beschichtetem Stahlblech, Farbton weiß, direkt strahlend, für Decke, anschlussfertig, Abdeckwanne aus Kunststoff, Reflektor weiß, Lichtstärkeverteilung symmetrisch, Grenzausstrahlungswinkel 140 Grad, UGR-Wert 19 DIN EN 12464-1, funkentstört DIN EN IEC 55015 (VDE 0875-15-1), elektronisch dimmbar, als Einzelleuchte mit begrenzter Oberflächentemperatur (FF-Leuchte), Schutzklasse II, Arbeitshöhe des Montageortes bis 3,5 m über der Standfläche des hierfür erforderlichen Gerüstes.
Menge: 8,000 St
Leistungsbereichkatalog: 058
DIN276_08: 445
Kostengruppe DIN 276 2018-12: 445

**01.02.0020 Einbauleuchte quadratisch mindL 625 mm maxL 625 mm Einbau-T 50 mm LED 26W neutralweiß mindLichtstrom 4200 lm maxAnschluss-P 100 W IP2X Gehäuse Alu besch Abdeckwanne Lichtstärkeverteil.sym. Einzelleuchte FF-Leuchte**
STLB-Bau 2026-04 058
Einbauleuchte, Bauform quadratisch, Betriebsgerät in der Leuchte,
Länge mind. '625' mm,

max. Länge '625' mm,

Einbautiefe '50' mm,
mit LED-Leuchtmittel, mind. 26 W, Lichtfarbe neutralweiß, Farbwiedergabeeigenschaften Ra 90 DIN EN 12665,
Lichtstrom Leuchte mind. '4200' lm,

max. Anschlussleistung '100' W,
Schutzart IP 2X DIN EN 60529 (VDE 0470-1), mit Gehäuse aus beschichtetem Aluminium, Farbton weiß, direkt strahlend, für Decke, Abdeckwanne aus Kunststoff, Reflektor weiß, Lichtstärkeverteilung symmetrisch, Grenzausstrahlungswinkel 60 Grad, UGR-Wert 19 DIN EN 12464-1, funkentstört DIN EN IEC 55015 (VDE 0875-15-1), elektronisch dimmbar mit DALI Schnittstelle, als Einzelleuchte mit begrenzter Oberflächentemperatur (FF-Leuchte), Schutzklasse I.
Menge: 32,000 St
Leistungsbereichkatalog: 058
DIN276_08: 445
Kostengruppe DIN 276 2018-12: 445

**01.02.0030 Einbauleuchte rund mindDurchm 270 mm maxDurchm 350 mm Einbau-T 100 mm LED 26W neutralweiß mindLichtstrom 2400 lm maxAnschluss-P 35 W IP54 Gehäuse Alu-Druckguss Abdeckscheibe Einzelleuchte FF-Leuchte**
STLB-Bau 2026-04 058
Einbauleuchte, Bauform rund,
Durchmesser mind. '270' mm,

max. Durchmesser '350' mm,

Einbautiefe '100' mm,
mit LED-Leuchtmittel, mind. 26 W, Lichtfarbe neutralweiß, Farbwiedergabeeigenschaften Ra 80 DIN EN 12665,
Lichtstrom Leuchte mind. '2400' lm,

max. Anschlussleistung '35' W,
Schutzart IP 54 DIN EN 60529 (VDE 0470-1), mit Gehäuse aus Aluminiumdruckguss, Farbton weiß, direkt strahlend, für Decke, Abdeckscheibe aus Kunststoff, UGR-Wert 19 DIN EN 12464-1, funkentstört DIN EN IEC 55015 (VDE 0875-15-1), elektronisch dimmbar mit DALI Schnittstelle, als Einzelleuchte mit begrenzter Oberflächentemperatur (FF-Leuchte), Schutzklasse II.
Menge: 20,000 St
Leistungsbereichkatalog: 058
DIN276_08: 445
Kostengruppe DIN 276 2018-12: 445

**01.02.0040 Anbauleuchte quadratisch mindL 150 mm maxL 300 mm maxH 300 mm LED warmweiß mindLichtstrom 850 lm maxAnschluss-P 35 W IP54 Gehäuse Alu-Druckguss Abdeckscheibe Einzelleuchte FF-Leuchte**
STLB-Bau 2026-04 058
Anbauleuchte, Bauform quadratisch, Betriebsgerät in der Leuchte,
Länge mind. '150' mm,

max. Länge '300' mm,

max. Höhe '300' mm,
mit LED-Leuchtmittel, Lichtfarbe warmweiß, Farbwiedergabeeigenschaften Ra 80 DIN EN 12665,
Lichtstrom Leuchte mind. '850' lm,

max. Anschlussleistung '35' W,
Schutzart IP 54 DIN EN 60529 (VDE 0470-1), mit Gehäuse aus Aluminiumdruckguss, Farbton anthrazit, direkt strahlend, für Wand, anschlussfertig, Abdeckscheibe aus Kunststoff, UGR-Wert 19 DIN EN 12464-1, funkentstört DIN EN IEC 55015 (VDE 0875-15-1), als Einzelleuchte mit begrenzter Oberflächentemperatur (FF-Leuchte), Schutzklasse II.
Menge: 2,000 St
Leistungsbereichkatalog: 058
DIN276_08: 445
Kostengruppe DIN 276 2018-12: 445

#### Abschnitt 01.03 Such- und Signalanlagen

**01.03.0010 Notrufeinr. barrierefrei-WC Stromquelle**
STLB-Bau 2026-04 060
Notrufeinrichtung Behinderten-WC als Kompakt-Set, bestehend aus 1-Kammer-Signalleuchte rot, Zugtaster, Ruftaster, Abstelltaster, Meldeeinheit und Netzteil, einschl. Stromquelle für Sicherheitszwecke DIN VDE 0100-560 (VDE 0100-560), Weiterleitung Störung an Meldeeinheit, Weiterleitung Notruf an Meldeeinheit.
Menge: 1,000 St
Leistungsbereichkatalog: 060
DIN276_08: 452
Kostengruppe DIN 276 2018-12: 452

#### Abschnitt 01.04 Übertragungsnetze

**01.04.0010 Datenkabel Horizontal-Steigbereich Kat.7 geschirmt 2x(4x2xAWG22) halogenfrei flammwidrig**
STLB-Bau 2026-04 061
Datenkabel für den Horizontal- und Steigbereich DIN EN 50288-4-1 (VDE 0819-4-1), Kategorie 7 DIN EN 50173-1 (VDE 0800-173-1), geschirmt, Trennklasse d DIN EN 50174-2 (VDE 0800-174-2), für PoE, Typ 1, Leitungswiderstand 0,065 Ohm/m und Kabeldurchmesser 0,007 m DIN EN 50174-2 (VDE 0800-174-2), Link-Klasse F, DIN EN 50173-1 (VDE 0800-173-1), 2 x (4 x 2 x AWG 22), halogenfrei, flammwidrig.
Menge: 1400,000 m
Leistungsbereichkatalog: 061
DIN276_08: 457
Kostengruppe DIN 276 2018-12: 457

**01.04.0020 Datenanschlussdose symm. Kat.6A 2Ports IP2X Installationskanal**
STLB-Bau 2026-04 061
Datenanschlussdose, symmetrisch, Kategorie 6 Index A tiefgestellt DIN EN 50173-1 (VDE 0800-173-1), Link-Klasse D, DIN EN 50173-1 (VDE 0800-173-1), Potentialausgleich DIN EN 50310 (VDE 0800-2-310), kompakt, 2 Ports, GG45-Buchse DIN EN 60603-7-7, rückwärtskompatibel zu RJ45, Schutzart IP 2X DIN EN 60529 (VDE 0470-1), einschl. Gehäuse aus Kunststoff, lebensmittelecht, in Schneidklemmtechnik, für Einbau in Installationskanal, Steckrichtung 45 Grad, mit Beschriftungsfeld und Fenster.
Menge: 20,000 St
Leistungsbereichkatalog: 061
DIN276_08: 457
Kostengruppe DIN 276 2018-12: 457

**01.04.0030 Buchse dienstneutral Kat.6A**
STLB-Bau 2026-04 061
Buchse, dienstneutral, RJ45 DIN EN 60603-7-51 (VDE 0687-603-7-51), Kategorie 6 Index A tiefgestellt DIN EN 50173-1 (VDE 0800-173-1), zum Anschluss von mehrdrähtigem Datenkabel.
Menge: 40,000 St
Leistungsbereichkatalog: 061
DIN276_08: 457
Kostengruppe DIN 276 2018-12: 457

**01.04.0040 19Zoll-Patchfeld symm. 1HE 24x8 modular Kat.6A**
STLB-Bau 2026-04 061
19 Zoll Patchfeld, symmetrisch, eine Höheneinheit, 24 x 8, modular, Kategorie 6 Index A tiefgestellt DIN EN 50173-1 (VDE 0800-173-1), Link-Klasse E Index A tiefgestellt, DIN EN 50173-1 (VDE 0800-173-1), Potentialausgleich DIN EN 50310 (VDE 0800-2-310), GG45-Buchse DIN EN 60603-7-7, rückwärtskompatibel zu RJ45.
Menge: 2,000 St
Leistungsbereichkatalog: 061
DIN276_08: 457
Kostengruppe DIN 276 2018-12: 457

**01.04.0050 Messung Cu PL Link F**
STLB-Bau 2026-04 061
Messung Kupferkabel PL (Permanent Link) - Installationsstrecke, DIN EN 50173-1 (VDE 0800-173-1), Link Klasse F, Darstellung der Messung als Tabelle und als Grafik, Dokumentation vorab digital zur Prüfung und nach Freigabe auf Datenträger, im PDF-Format, als Standard-Report.
Menge: 40,000 St
Leistungsbereichkatalog: 061
DIN276_08: 457
Kostengruppe DIN 276 2018-12: 457

#### Abschnitt 01.05 Stundenlohnarbeiten

**01.05.0010 Obermonteur/-in sämtliche Kosten/Zuschläge**
STLB-Bau 2026-04 091
Stundenlohnarbeiten durch Obermonteur/-in
der Verrechnungssatz für die jeweilige Arbeitskraft umfasst sämtliche Aufwendungen wie Lohn- und Gehaltskosten, Lohn- und Gehaltsnebenkosten, Zuschläge, lohngebundene und lohnabhängige Kosten, sonstige Sozialkosten, Gemeinkosten, Wagnis und Gewinn.
Menge: 25,000 h
Leistungsbereichkatalog: 091
DIN276_08: 399
Kostengruppe DIN 276 2018-12: 399

**01.05.0020 Monteur/-in sämtliche Kosten/Zuschläge**
STLB-Bau 2026-04 091
Stundenlohnarbeiten durch Monteur/-in
der Verrechnungssatz für die jeweilige Arbeitskraft umfasst sämtliche Aufwendungen wie Lohn- und Gehaltskosten, Lohn- und Gehaltsnebenkosten, Zuschläge, lohngebundene und lohnabhängige Kosten, sonstige Sozialkosten, Gemeinkosten, Wagnis und Gewinn.
Menge: 25,000 h
Leistungsbereichkatalog: 091
DIN276_08: 399
Kostengruppe DIN 276 2018-12: 399

**01.05.0030 Helfer/-in sämtliche Kosten/Zuschläge**
STLB-Bau 2026-04 091
Stundenlohnarbeiten durch Helfer/-in
der Verrechnungssatz für die jeweilige Arbeitskraft umfasst sämtliche Aufwendungen wie Lohn- und Gehaltskosten, Lohn- und Gehaltsnebenkosten, Zuschläge, lohngebundene und lohnabhängige Kosten, sonstige Sozialkosten, Gemeinkosten, Wagnis und Gewinn.
Menge: 25,000 h
Leistungsbereichkatalog: 091
DIN276_08: 399
Kostengruppe DIN 276 2018-12: 399
